# Puertas rápidas, serie HS-PX3 de ASSA ABLOY. Con certificación ATEX

- Propiedad del archivo: CONSTRUNARIO
- Formato: FIEBDC-3/2012
- Programa: Construnario Versión 3.51
- Fecha de los precios: 01/03/2023
- Divisa: EUR

**HS-PX3** u Puertas rápidas, serie HS-PX3 de ASSA ABLOY. Con certificación ATEX
Maximice la seguridad con la nueva familia de puertas rápidas ATEX HS-PX3 En muchas industrias, donde el lugar de trabajo puede ser un entorno potencialmente explosivo, se requiere un trabajo especializado para cumplir los estándares de seguridad requeridos. Estas zonas Ex y ATEX (cuya denominación se deriva del francés atmosphères explosibles (atmósferas explosivas, en español) y hacen referencia a las directivas de la UE) existen en lugares donde gases inflamables, vapores o polvo combustible entran en contacto con oxígeno o donde las fuentes podrían generar chispas, llamas, aumento de la temperatura o energía estática. En estos casos, los trabajadores necesitan saber que su empresa ha adoptado todas las medidas de precaución necesarias para garantizar que trabajan en condiciones seguras y en un entorno seguro y fiable. Además, las empresas necesitan tener la tranquilidad de que sus soluciones ATEX son las mejores posibles, a la vez que optimizan la productividad y la eficacia. Este es el motivo por el que ASSA ABLOY se enorgullece de presentar soluciones de acceso con certificación ATEX que son incomparables. La única solución de acceso completa con certificación ATEX La nueva familia de puertas rápidas ASSA ABLOY HS-PX3 se ha diseñado con precisión para satisfacer los mismos estándares de calidad que espera de las soluciones de acceso ASSA ABLOY, pero también se han fabricado totalmente con materiales adecuados para uso en zonas ATEX. Esto es lo que nos diferencia. La mayoría de las puertas del mercado solo incluye componentes con certificación ATEX. Nos aseguramos de que todos los elementos (y la puerta en su conjunto) estén verificados y clasificados de forma independiente para cumplir los requisitos internacionales para uso seguro en zonas peligrosas. Cada puerta se somete a inspección por parte de un organismo europeo notificado y acreditado, que emite una declaración y certificado de conformidad únicos. Soluciones de acceso ATEX que reducen los costes y aumentan la productividad Nuestras soluciones de acceso ATEX se fabrican en acero inoxidable para garantizar que no haya magnesio presente, como ocurre con el acero convencional, para cumplir los estándares más exigentes de la industria. Todos los componentes no metálicos están fabricados con materiales antiestáticos. Permiten un flujo continuo de mercancías y personas, además de mejorar las condiciones de trabajo. Estas soluciones de acceso permiten dividir y reducir el tamaño de las zonas Ex y ATEX requeridas, lo que a su vez reduce aún más los costes y mejora la seguridad y la productividad. Experiencia en entornos ATEX para dar servicio a su empresa Comprender los entornos ATEX puede resultar complicado, pero ASSA ABLOY posee la experiencia necesaria para ofrecer la solución de acceso adecuada que se adapte a sus operaciones, así como los conocimientos necesarios para ayudarle a comprender cuál es la más adecuada para sus zonas Ex y ATEX. Nuestras soluciones de acceso con certificación ATEX pueden mejorar las condiciones de trabajo y garantizar procesos fluidos.
