# Puertas de alto rendimiento para manipulación de materiales de ASSA ABLOY. Para protección de máquinas

- Propiedad del archivo: CONSTRUNARIO
- Formato: FIEBDC-3/2012
- Programa: Construnario Versión 3.51
- Fecha de los precios: 01/03/2023
- Divisa: EUR

**RPASSA** u Puertas de alto rendimiento para manipulación de materiales de ASSA ABLOY. Para protección de máquinas
Puertas de alto rendimiento para manipulación de materiales de ASSA ABLOY. Para protección de máquinas Puerta para protección de máquinas ASSA ABLOY RP100 Dimensiones máx. de la puerta 3000 mm x 3000 mm, área máx. de puerta 6 m² Velocidad de apertura/cierre: hasta 1,8/1,0 m/s dependiendo de la unidad de control Diseño de puerta: Marcos laterales finos de 60 mm para la instalación en espacios reducidos. Los marcos laterales están fabricados en acero galvanizado, y el rodillo superior y el perfil inferior en aluminio. Cortina de puerta: Cortina de lona de 1,3 mm en colores azul, gris o rojo. Ventano opcional. Sistema de control: la puerta se puede suministrar con o sin unidad de control. Unidad de control con función estándar o como convertidor de frecuencia. Conexión a la máquina posible Potencia del motor 0,65 kW Protección IP 54 Conexión a red diferente del sistema de control, consultar la ficha técnica Diseñada especialmente para el uso interior con tecnología de transporte Especial: Dado que está diseñado para el uso con dispositivos, no se han tenido en consideración dispositivos de seguridad aplicables al tránsito de peatones. Fotocélula de línea de puerta o banda de contacto de seguridad eléctrica opcionales (no en conformidad con EN 13241-1) Nivel de cortina opcional cuando el dispositivo es más pequeño que la puerta instalada y se debe cerrar el área circundante. Marcos laterales ampliados opcionales Puerta para protección de máquinas ASSA ABLOY RP300 Dimensiones máx. de la puerta 4000 mm x 3500 mm Velocidad de apertura/cierre: hasta máx. 2,4/1,8 m/s dependiendo de los sistemas de control Número de ciclos/minuto máx. 1-5 Cortina de puerta: En función de la aplicación, hay disponibles varias cortinas y colores de puerta, desde las cortinas de PVC parcialmente transparentes con tiras de refuerzo de colores hasta el material duradero de alta rigidez, con protección contra chispas. También hay disponibles ventanas de soldadura anti UV opcionales en conformidad con EN 1598. Los marcos laterales están fabricados con dos perfiles de aluminio; interruptores de fin de carrera de seguridad integrados conectan la puerta con la máquina. Las áreas de ventana permiten una fácil monitorización de los interruptores de fin de carrera de seguridad integrados. Interruptores de fin de carrera de seguridad en conformidad con EN ISO 13849-1 y EN 62061 Puertas en conformidad con EN ISO 12100 y EN 1088 Sistemas de control: Dependiendo de la aplicación, existen dos sistemas de control que ofrecen un amplio espectro de velocidades, suministros de corriente y opciones para dispositivos de seguridad. Es posible una puerta sin un sistema de control. Versión UL opcional. La caja de extensión ahorra espacio y permite el montaje de una tarjeta de interfaz o de un módulo de monitorización de seguridad para interruptores de fin de carrera. Conexión a la máquina Potencia del motor 0,75 KW Protección IP 55 Conexión a red diferente del sistema de control, consultar la ficha técnica Características de seguridad: Banda de contacto de seguridad eléctrica y fotocélula de línea de la puerta, fotocélula de pre-movimiento de seguridad opcional La puerta está diseñada de acuerdo con la Directiva sobre lugares de trabajo de la Normativa alemana para la prevención de accidentes (UVV) y las directrices armonizadas de la CE, incluidas la EN 13241-1 y la 98/37/CE. Especial: Posibles tiempos de ciclo breves de hasta 5 ciclos por minuto La puerta se puede montar de forma independiente en el suelo con soportes de montaje opcionales. Posicionamiento flexible del motor de engranajes, que se puede montar a izquierda o derecha de la puerta. El motor se puede inclinar en incrementos de 45° para facilitar el posicionamiento y la instalación Autoportante: la puerta se puede montar directamente en el suelo con soportes de montaje opcionales. Los tornillos de nivelación permiten nivelar la puerta en superficies irregulares. Para obtener datos técnicos detallados especiales, consulte la descripción de la ficha técnica especial. Puerta para protección de máquinas ASSA ABLOY RP2000 Dimensiones máx. de la puerta 3500 mm x 3000 mm Velocidad de apertura/cierre: hasta máx. 2,0/1,2 m/s Número de ciclos/minuto máx. 5 (más ciclos por encargo) Cortina de puerta: las lamas están hechas de aluminio anodizado como estándar. Se pueden equipar de forma opcional con ventanas hechas de policarbonato (250 x 40 mm). El número de ventanas depende de la anchura de la puerta los marcos laterales autoportantes están hechos de perfiles de acero Interruptores de fin de carrera de seguridad en conformidad con PL d/cat. 3 y PL e/cat. 4 (EN ISO 13849-1), SIL 3 (EN 62061) Puertas en conformidad con EN ISO 12100, EN ISO 14119 y EN 953 Sistema de control: control de frecuencia ASSA ABLOY MCC Conexión a la máquina Potencia del motor 1,1 KW Protección IP 55 Características de seguridad: Fotocélula de seguridad de pre-movimiento, fotocélula de línea de puerta opcional La puerta está diseñada de acuerdo con la Directiva sobre lugares de trabajo de la Normativa alemana para la prevención de accidentes (UVV) y las directrices armonizadas de la CE, incluida la EN 13241-1. Para obtener datos técnicos detallados especiales, consulte la descripción de la ficha técnica especial. Mejore la seguridad y eficiencia en los procesos de producción automatizada con las puertas de alto rendimiento para manipulación de materiales ASSA ABLOY Las puertas para manipulación de materiales han sido diseñadas para garantizar la seguridad, fiabilidad y eficiencia de los procesos de producción automatizada realizados 24 horas al día, 7 días a la semana. Hay disponibles diseños específicos para la robótica, la soldadura, la soldadura láser o líneas de prensa, así como integración de BUS y sistemas de transporte por cinta transportadora para hacer frente a las necesidades especiales de cada sector. ASSA ABLOY RP100 La ASSA ABLOY RP100 está especialmente diseñada para el uso interior en procesos de transporte totalmente automatizados sin tránsito de peatones ni paso de operarios por la puerta. El escaso espacio ocupado por los marcos laterales y la parte enrollable superior facilita la implementación en sistemas de apilamiento con requisitos de espacio mínimo. ASSA ABLOY RP300 Las puertas para protección de máquinas ASSA ABLOY RP300 son puertas rápidas de uso intensivo diseñadas para procesos y líneas de producción automatizados. Construidas con un número de piezas mínimo, estas robustas puertas para la protección de máquinas son fiables y fáciles de instalar y requieren escaso mantenimiento. Las puertas para protección de máquinas ASSA ABLOY RP 300 ofrecen protección para el personal que trabaja cerca de procesos de fabricación automatizados. El concepto de seguridad de estas puertas enrollables permite una configuración de producción compacta, de modo que se instalan a escasa distancia de las máquinas automatizadas. Al mismo tiempo, los tiempos rápidos de ciclo de apertura y cierre incrementan el flujo de productos y la productividad de los procesos. ASSA ABLOY RP2000 Las puertas ASSA ABLOY RP2000 son puertas rápidas para protección de máquinas con cortina rígida fabricada con láminas de aluminio que proporcionan la máxima protección frente a la actividad de las máquinas automatizadas. Esta puerta fue desarrollada específicamente para aplicaciones de soldadura láser y robótica. La serie ASSA ABLOY RP2000 presenta elementos de diseño inteligente que mejoran la automatización, garantizando la seguridad y contribuyendo a cumplir los estándares más altos del sector. La ASSA ABLOY RP2000 se abre increíblemente rápido, lo que garantiza tiempos de ciclo cortos (hasta 5 ciclos de puerta por minuto). El diseño robusto resiste los entornos industriales más severos y proporciona fiabilidad de procesos tras un alto número de ciclos.
