# Puertas de lona de apertura vertical de ASSA ABLOY. Para grandes dimensiones

- Propiedad del archivo: CONSTRUNARIO
- Formato: FIEBDC-3/2012
- Programa: Construnario Versión 3.51
- Fecha de los precios: 01/03/2023
- Divisa: EUR

**VL3190** u Puertas de lona de apertura vertical de ASSA ABLOY. Para grandes dimensiones
Puertas de lona de apertura vertical de ASSA ABLOY. Para grandes dimensiones Dimensiones máx. (Ancho/Alto) [1]: 19000/20000 mm Espesor de las hojas de puerta: 290 mm Material de las guías verticales: aluminio Ventanas: opcionales Resistencia al viento (presión diferencial): puede resistir casi cualquier carga de viento variando las dimensiones y la separación de las secciones intermedias. Insonorización (estándar): 15 dB Rw (ISO 717) Resistencia al agua, EN 12425: clase 3 Permeabilidad al aire, EN 12426: clase 2-3 dependiendo del tamaño de la puerta Transmitancia térmica, EN 12428: dependiendo del tamaño de la puerta, datos específicos a petición del cliente Velocidad normal de apertura: hasta 0,2-0,3 m/s Rango de temperaturas del entorno de funcionamiento: De -30 ? a +70 ? [1] Otros tamaños disponibles bajo demanda La flexibilidad de disponer de múltiples puertas en una sola ofrece muchas ventajas para satisfacer requisitos específicos actuales y futuros: funcionamiento sencillo y fiable, entorno interior cómodo y controlable, operaciones y tránsitos más seguros, reducción de costes y consumo energético incluso en las condiciones climáticas más desfavorables y entornos marinos. La durabilidad y características adaptables de las puertas de ASSA ABLOY permiten diseñar accesos que satisfacen correctamente las necesidades de sus operaciones a gran escala: Diseñar accesos con un anchura prácticamente ilimitada empleando múltiples hojas móviles y mástiles retráctiles. Aprovechar las ventajas de rentabilidad, mantenimiento mínimo, eliminación de puertas metálicas que se corroen y atascan, voluminosos bolsillos laterales y peligrosos rieles inferiores que atrapan polvo y suciedad. Disfrutar de la flexibilidad que ofrece la posibilidad de modificar la configuración de la puerta para adaptarla al crecimiento de la empresa, reducir los costes operativos y evitar el traslado de las operaciones a otro lugar.
