# Puertas seccionales para muelle de carga, referencia OH1042P de ASSA ABLOY

- Propiedad del archivo: CONSTRUNARIO
- Formato: FIEBDC-3/2012
- Programa: Construnario Versión 3.51
- Fecha de los precios: 16/05/2024
- Divisa: EUR

**OH1042P** u Puertas seccionales para muelle de carga, referencia OH1042P de ASSA ABLOY
Puertas seccionales para muelle de carga, referencia OH1042P de ASSA ABLOY Puerta seccional ASSA ABLOY OH1042P Tamaño estándar máximo (Ancho x Alto) [1]: 8000 x 6000 mm Espesor de los paneles: 42 mm Ventanas/Puerta peatonal/Acceso y Automatización: Opcional Resistencia al viento, EN 12424 [2]: clase 3 W < 4250, clase 2 W > 4250 Transmitancia térmica, EN 12428 [3] Puerta completa de paneles (acero): 1,0 W/(m2K) Puerta completa de paneles (aluminio): 1,1 W/(m2K) Penetración de agua, EN 12425 [4]: Clase 3 Estanqueidad frente al aire, EN 12426 [4]: Clase 3 [1] Otros tamaños bajo pedido [2] Con o sin puerta peatonal. Clasificación superior de resistencia al viento bajo pedido [3] Tamaño de puerta 4000 x 4000 mm [4] Con o sin puerta peatonal La ASSA ABLOY OH1042P es una puerta seccional perfecta para aplicaciones en muelles de carga. La ASSA ABLOY OH1042P para muelles de carga se puede operar eléctricamente con un motor que presenta un funcionamiento de arranque y parada suaves que permite que la puerta se abra y se cierre de forma suave y fiable. Se puede accionar fácilmente desde una caja de control con la que se manejan otros productos instalados de ASSA ABLOY para muelles de carga. La ASSA ABLOY OH1042P es una puerta seccional de diseño básico que no renuncia a la acreditada calidad de ASSA ABLOY. Además, su diseño satisface todos los requisitos de seguridad y funcionamiento de las directivas europeas aplicables, así como los estándares del CEN (Comité Europeo de Normalización).
