# Plataformas hidráulicas con labio telescópico de ASSA ABLOY. Aprovechamiento óptimo de la superficie de carga del vehículo

- Propiedad del archivo: CONSTRUNARIO
- Formato: FIEBDC-3/2012
- Programa: Construnario Versión 3.51
- Fecha de los precios: 01/03/2023
- Divisa: EUR

**DL612** u Plataformas hidráulicas con labio telescópico de ASSA ABLOY. Aprovechamiento óptimo de la superficie de carga del vehículo
Plataformas hidráulicas con labio telescópico de ASSA ABLOY. Aprovechamiento óptimo de la superficie de carga del vehículo ASSA ABLOY DL6120T Teledock Longitud estándar: 2000, 2500, 3000, 3500, 4000, 4500 mm Ancho estándar: 1750, 2000, 2200, 2250 mm Capacidad de carga: 60 kN (6 t) Rango de trabajo vertical: elevación por encima del muelle de hasta 660 mm, descenso por debajo del muelle de hasta 440 mm Grosor de la placa rugosa de la plataforma: 8/10 mm Carga puntual máx. de plataforma: 6,5 N/mm² (placa rugosa de 8 mm) Tipo y longitud de labio: telescópico, 500/1000 mm, ergonómico, 345 mm Material de labio: acero o aluminio Opción de labio: labio estrecho/lenguas retráctiles Clase de protección de cuadro de maniobras: IP 54 Rango de temperaturas del aceite hidráulico: -20 °C - +60 °C Estándar europeo: Plataformas EN1398 ASSA ABLOY DL6121T Teledock 100 y 150 Longitud normal 100 kN: 2000, 2500, 3000, 3500, 4000, 4500 mm Longitud normal 150kN: 2000, 2500, 3000 mm Ancho normal: 2000, 2200 mm Capacidad de carga: 100 kN (10 toneladas), 150 kN (15 toneladas) Rango de trabajo vertical 100 kN: elevación por encima del muelle de hasta 530 mm, descenso por debajo del muelle de hasta 440 mm Rango de trabajo vertical 100 kN: elevación por encima del muelle de hasta 460 mm, descenso por debajo del muelle de hasta 390 mm Grosor de la placa rugosa de la plataforma: 8/10 mm Grosor de la placa rugosa de la plataforma 150kN: 10/12 mm Carga puntual máx. de plataforma: 6,5 N/mm² (placa rugosa de 8 mm y placa rugosa de 10 mm) Material y longitud de labio: acero, 500 / 1000 mm Clase de protección de cuadro de maniobras: IP 54 Rango de temperaturas del aceite hidráulico: -20 °C - +60 °C Estándar europeo: EN1398 Rampas nivelables ASSA ABLOY DL6120TR Teledock Replacement Tamaños - long. de foso: 1815-3015 mm Tamaños - ancho nominal: 1800-3000 mm Tamaños - anchura de foso: 1760-2310 mm Altura de plataforma: 600, 700, 800 mm Capacidad de carga: 60 kN (6 t) Rango de trabajo vertical: elevación por encima del muelle de hasta 660 mm, descenso por debajo del muelle de hasta 440 mm Grosor de la placa rugosa de la plataforma: 8/10 mm Carga puntual máx. de plataforma: 1,3 N/mm² (placa rugosa de 6 mm), 6,5 N/mm² (placa rugosa de 8 mm) Tipo y longitud de labio: telescópico, 500/1000 mm, ergonómico, 345 mm Material de labio: acero o aluminio Clase de protección de cuadro de maniobras: IP 54 Estándar europeo: Plataformas EN1398 ASSA ABLOY DL6120TA Teledock Autodock Longitud estándar: 2000, 2450, 3000 mm (otros tamaños bajo pedido) Ancho estándar: 3300, 3500, 3600, 3750 mm Capacidad de carga: 60 kN (6 t) Rango de trabajo vertical: elevación por encima del muelle de hasta 520 mm, descenso por debajo del muelle de hasta 470mm Grosor de la placa rugosa de la plataforma: 8/10 mm Carga puntual máx. de plataforma: 6,5 N/mm² (placa rugosa de 8 mm) Tipo y longitud de labio: telescópico, 500/1000 mm, ergonómico, 345 mm Material de labio: acero o aluminio Opción de labio: labio estrecho/lenguas retráctiles Clase de protección de cuadro de maniobras: IP 54 Rango de temperaturas del aceite hidráulico: -20°C - +60°C Estándar europeo: Plataforma EN1398 ASSA ABLOY DL6121TA Teledock Autodock Longitud normal: 2450, 3000, 3000 mm (otros tamaños a petición) Ancho estándar: 3300, 3500, 3600, 3750 mm Capacidad de carga: 100 kN (10 toneladas), 150kN (15 toneladas) Rango de trabajo vertical: elevación por encima del muelle de hasta 410 mm, descenso por debajo del muelle de hasta 460 mm Rango de trabajo vertical: elevación por encima del muelle de hasta 490 mm, descenso por debajo del muelle de hasta 390 mm Grosor de la placa rugosa de la plataforma 100 kN: 8/10 mm Grosor de la placa rugosa de la plataforma 150kN: 10/12 mm Carga puntual máx. de plataforma: 6,5 N/mm² (placa rugosa de 8 mm y placa rugosa de 10 mm) Material y longitud de labio: acero, 500 / 1000 mm Clase de protección de cuadro de maniobras: IP 54 Rango de temperaturas del aceite hidráulico: -20 °C - +60 °C Estándar europeo: EN1398 Rampas nivelables El innovador y exclusivo sistema de control de muelles de la serie 950 de ASSA ABLOY ofrece un control perfecto de la plataforma, el abrigo de estanqueidad y la puerta, todo integrado en un único cuadro de maniobras. Unos pocos botones autoexplicativos hacen que el sistema sea fácil de utilizar. Ya no son necesarias otras unidades de dirección independientes ni cableados complejos. ASSA ABLOY DL6120T Teledock ASSA ABLOY DL6120T Teledock es el sistema para muelle de carga universal de mayor flexibilidad. Es adecuado para cualquier procedimiento de carga, independientemente de su complejidad. Un labio ergonómico opcional ofrece una transición totalmente suave desde la plataforma hasta el labio. Esto hace que la ASSA ABLOY DL6120T Teledock resulte ideal para operaciones con carretillas elevadoras eléctricas sin amortiguadores. ASSA ABLOY DL6121T Teledock 100 y 150 La plataforma ASSA ABLOY DL6121T Teledock una plataforma con labio telescópico de alta resistencia con una capacidad de carga de 100 kN (10 toneladas) o de 150 kN de manera opcional (15 toneladas). Su construcción fiable y resistente garantiza un alto rendimiento durante la tarea de manipulación de cargas pesadas y descompensadas. ASSA ABLOY DL6120TR Teledock Replacement La plataforma ASSA ABLOY DL6010SR Swingdock Replacement es una solución de actualización rentable para sustituir plataformas de muelles de carga obsoletas. Disponible en muchos tamaños y con una amplia gama de diseños de marco, permite sustituir plataformas existentes sin reconstrucción. ASSA ABLOY DL6120TA Teledock Autodock La plataforma ASSA ABLOY DL6010TA Teledock Autodock ofrece un bastidor autoportante que facilita su integración en un edificio. Forma la base de un túnel de carga completo en el exterior del edificio que contiene todos los componentes apropiados: plataforma, abrigo de estanqueidad y puerta, convirtiéndola en una solución completa para los muelles de carga. Un labio ergonómico opcional ofrece una transición totalmente suave desde la plataforma hasta el labio. Esto hace que la ASSA ABLOY DL6120TA Teledock Autodock resulte ideal para operaciones con carretillas elevadoras eléctricas sin amortiguadores. ASSA ABLOY DL6121TA Teledock Autodock La plataforma ASSA ABLOY DL6121TA Teledock Autodock ofrece un bastidor autoportante que facilita su integración en el edificio. Forma la base de un abrigo de estanqueidad completo de ASSA ABLOY en el exterior del edificio. Es una plataforma de alta resistencia con una capacidad de carga de 100 kN o de 150 kN de manera opcional. Su construcción fiable y resistente garantiza un alto rendimiento durante la dura tarea de manipulación de cargas pesadas.
