# Grupo ducha monomando con columna, rociador 200mm y accesorios de ducha, serie Alia de Griferías Galindo - Ducha de Griferías Galindo

- Propiedad del archivo: CONSTRUNARIO
- Formato: FIEBDC-3/2012
- Programa: Construnario Versión 3.51
- Fecha de los precios: 14/05/2021
- Divisa: EUR

**57049100GGA** u Grupo ducha monomando con columna, rociador 200mm y accesorios de ducha, serie Alia de Griferías Galindo - Ducha de Griferías Galindo
La serie Alia es una colección de diseño sofisticado creada especialmente para ambientes modernos y contemporáneos. Sus líneas cuadradas resaltan las superficies planas que emanan los diseños de la era tecnológica. Su cuerpo minimalista se alza libre dejando la maneta en la parte baja para resaltar el diseño de la pieza y crear una apertura funcional que aporte mayor limpieza y mantenimiento. Una Colección de diseño exclusivo que llena de elegancia y personalidad el espacio de baño. Características Temperatura admisible de agua: los materiales que componen las piezas de los grifos pueden soportar una temperatura máxima de 70ºC. Grifo fabricado en latón con acabado cromado. Presión mínima de uso: 0,5 bar. Accionamiento mediante maneta monomando. Entrada hembra de 3/4. Suministrado con excéntricas 1/2 a 3/4, flexo pvc, soporte pared y maneral de 4 funciones. Cartucho sellado mezclador con discos cerámicos de diámetro 35 mm. Rociador en ABS acabado cromado de diámetro 200 mm o 250 mm.Columna regulable en altura (telescópica). Caudal de 14 l/minuto a 3 bar y máxima apertura.
