# Grupo ducha monomando con columna, rociador 200mm y accesorios de ducha,serie Alia de Griferías Galindo - Ducha de Griferías Galindo

- Propiedad del archivo: CONSTRUNARIO
- Formato: FIEBDC-3/2012
- Programa: Construnario Versión 3.51
- Fecha de los precios: 14/05/2021
- Divisa: EUR

**57050200GGA** u Grupo ducha monomando con columna, rociador 200mm y accesorios de ducha,serie Alia de Griferías Galindo - Ducha de Griferías Galindo
La serie Alia es una colección de diseño sofisticado creada especialmente para ambientes modernos y contemporáneos. Sus líneas cuadradas resaltan las superficies planas que emanan los diseños de la era tecnológica. Su cuerpo minimalista se alza libre dejando la maneta en la parte baja para resaltar el diseño de la pieza y crear una apertura funcional que aporte mayor limpieza y mantenimiento. Una Colección de diseño exclusivo que llena de elegancia y personalidad el espacio de baño. Características Grifo fabricado en latón con acabado cromado. Entrada G3/4 hembra. Temperatura admisible de agua: los materiales que componen las piezas de los grifos pueden soportar una temperatura máxima de 70ºC. Suministrado con rociador de diámetro 200 mm en ABS, flexo en inox, maneral de ducha 5 funciones, 2 excéntricas de 1/2 a 3/4 y 2 embellecedores. Columna regulable en altura (telescópica). Presión mínima de uso: 0,5 bar. Cartucho sellado mezclador con discos cerámicos de diámetro 35 mm. Accionamiento mediante maneta monomando.
