# Revestimiento plástico sanitario, referencia Glasliner de Stabilit. Higiénico y resistente. para altas exigencias sanitarias

- Propiedad del archivo: CONSTRUNARIO
- Formato: FIEBDC-3/2012
- Programa: Construnario Versión 3.51
- Fecha de los precios: 17/05/2021
- Divisa: EUR

**GLASLINER** m2 Revestimiento plástico sanitario, referencia Glasliner de Stabilit. Higiénico y resistente. para altas exigencias sanitarias
Laminado plástico, plano y opaco, liso o gofrado, elaborado a partir de resina de poliéster reforzado con fibra de vidrio mediante un proceso continúo y pensado para recubrir, proteger y decorar. No requiere de pintura externa y es muy fácil de limpiar. Rápida instalación y ahorro en tiempo. Una inversión de bajo coste. Es un revestimiento higiénico especialmente diseñado para todos los ambientes dónde se requiera combinar estética, máxima higiene y estén expuestos a alto tráfico de personas . Especialmente adecuado cuando se deban cumplir estrictos controles y normativas sanitarias. Glasliner en su versión FR cumple con las certificaciones de reacción al fuego: EUROCLASES UNE EN 13501-1 Clasificación Bs2 d0 Principales ventajas de GLASLINER: Su facilidad de limpieza le permite estar libre de gérmenes Máxima protección sanitaria No forma moho No absorbe olores No se oxida Apto para contacto con alimentos Máxima higiene Flexibilidad Mínimo Mantenimiento Resistente a la corrosión Estabilidad térmica Principales aplicaciones: Clínicas y hospitales Cámaras frigoríficas Salas blancas Laboratorios Plantas procesadoras de alimentos Plantas químicas Revestimientos de paredes para la industria alimentaria Paneles sanitarios Mataderos Lonjas Supermercados Restaurantes Oficinas Zonas de alto tráfico Revestimiento higiénico sanitário en general y mucho más... * Uso recomendado: solo interiores
