# Laminado plástico opaco, referencia Opalit® de Stabilit. Altamente resistente en ambientes corrosivos

- Propiedad del archivo: CONSTRUNARIO
- Formato: FIEBDC-3/2012
- Programa: Construnario Versión 3.51
- Fecha de los precios: 17/05/2021
- Divisa: EUR

**OPALIT** m2 Laminado plástico opaco, referencia Opalit® de Stabilit. Altamente resistente en ambientes corrosivos
Opalit® es un laminado plástico opaco, elaborado a partir de resina de poliéster reforzado con fibra de vidrio y acabado gelcoat, altamente resistente en ambientes corrosivos. Opalit® disponible en una amplia variedad de perfiles ondulados y grecados para cubiertas opacas. Las placas opacas Opalit FR cumplen con las certificaciones de reacción al fuego: Fuego Interior: EUROCLASES UNE EN 13501-1 Clasificación Bs2 d0 Fuego Exterior: ROOF UNE EN 13501-5 Clasificación B-Roof Principales ventajas de OPALIT: Alta resistencia a ambientes corrosivos Resistencia a la intemperie, incluso en temperaturas extremas Menor concentración de calor en el interior. Mantenimiento mínimo Principales aplicaciones: Granjas agrícolas y porcinas Estaciones de servicio Cobertizos y almacenes Muelles e embarcaderos Cubiertas en la industria química Cualquier construcción donde se requiera una estructura opaca, ligera y resistente a ambientes corrosivos.
