# Laminado opaco de poliéster reforzado con malla de fibra de vidrio, referencia RelonPlus® de Stabilit. Muy resistente en ambientes salinos y corrosivos

- Propiedad del archivo: CONSTRUNARIO
- Formato: FIEBDC-3/2012
- Programa: Construnario Versión 3.51
- Fecha de los precios: 17/05/2021
- Divisa: EUR

**RELON PLUS** m2 Laminado opaco de poliéster reforzado con malla de fibra de vidrio, referencia RelonPlus® de Stabilit. Muy resistente en ambientes salinos y corrosivos
RelonPlus® es un laminado plástico opaco perfilado, elaborado a partir de resina poliéster reforzada con fibra de vidrio en forma de malla y protegida en sus dos caras con un gelcoat de alta resistencia que le da una mayor protección a los agentes externos. Muy resistente en ambientes salinos y corrosivos (industriales, marinos y con elevada humedad) donde la chapa metálica es susceptible de corrosión. La formulación del gelcoat de RelonPlus® confiere a la placa una elevada resistencia frente agentes atmosféricos, o químicos y a la absorción de agua. Amplia gama de perfiles y se adapta a cualquier tipo de estructura. Las placas opacas Relon Plus FR cumplen con las certificaciones de reacción al fuego: Fuego Exterior: ROOF UNE EN 13501-5 Clasificación B-Roof Principales ventajas del RELON PLUS: Resistente a ambientes corrosivos y salinos Resistente a golpes Alta resistencia mecánica Resistente a cambios de temperature Larga vida útil No tóxico Absorción del ruido Ligereza y facilidad de manipulación
