# Revestimiento plástico decorativo, referencia Symmetrix® de Stabilit. Costes mínimos de mantenimiento

- Propiedad del archivo: CONSTRUNARIO
- Formato: FIEBDC-3/2012
- Programa: Construnario Versión 3.51
- Fecha de los precios: 17/05/2021
- Divisa: EUR

**SYMMETRIX** m2 Revestimiento plástico decorativo, referencia Symmetrix® de Stabilit. Costes mínimos de mantenimiento
Los revestimientos plásticos Symmetrix® ofrecen una experiencia visual superior al azulejo cerámico, a un costo competitivo y con ventajas importantes en tiempos de instalación y mínimo coste de mantenimiento. El innovador recubrimiento Sani-Coat, aplicado sobre la lámina, sella la superficie del material ofreciendo numerosas ventajas sobre la junta tradicional del azulejo cerámico. Los paneles de FRP se pueden cortar fácilmente. Ventajas y beneficios del SYMMETRIX: Resistente a manchas, bacterias y moho No se rompe, agrieta ni cuartea; no se deteriora con el tiempo como sucede con el azulejo cerámico Ofrece una gran resistencia al impacto debido a su núcleo de fibra de vidrio Muy fácil de limpiar sin necesidad de cepillo o herramientas especiales Cuesta menos que algunas opciones de azulejo cerámico La instalación es significativamente más rápida que el azulejo Aplicaciones: Plantas químicas, procesadoras de alimentos Supermercados, cocinas, restaurantes, cuartos fríos Laboratorios, consultorios Gimnasios e todo tipo de instalaciones deportivas Baños, lavaderos Escuelas y mucho más...
