# Perfiles plásticos estructurales, referencia Pultrux de Stabilit. Fibra de vidrio y resina poliéster

- Propiedad del archivo: CONSTRUNARIO
- Formato: FIEBDC-3/2012
- Programa: Construnario Versión 3.51
- Fecha de los precios: 17/05/2021
- Divisa: EUR

**PULTRUX** m2 Perfiles plásticos estructurales, referencia Pultrux de Stabilit. Fibra de vidrio y resina poliéster
Los perfiles plásticos Pultrux están compuestos de fibra de vidrio y resina poliéster. son fabricados bajo el proceso productivo conocido como “pultrusión”otorgando excelentes propiedades mecánicas y químicas al producto. Idóneos para ambientes húmedos y corrosivos y para áreas con trabajos eléctricos. Los perfiles "Pultrux" son ideales para una amplia gama de aplicaciones, tales como para estructuras secundarias, herramientas para trabajos eléctricos, elementos de señalización, entre otros. Los perfiles de poliéster Pultrux son un buen aliado como material de construcción sustituto del acero, son ligeros y resistentes, lo que permite una mayor velocidad en la obra y ahorro al no necesitar herramientas ni equipo pesado para su instalación. No requieren pintura y ni mantenimiento. Principales ventajas de PULTRUX: Resistencia a ambientes ácidos, salinos, alcalinos Resistencia a la corrosión electro química Resistencia mecánica Aislamiento eléctrico y térmico Consistencia dimensional Bajo peso: 25% comparado con el acero 70% con el aluminio
