# Recubrimiento, referencia Steeliner® Truck & Trailer de Stabilit. Paredes de cajas secas y refrigeradas de camiones y remolques

- Propiedad del archivo: CONSTRUNARIO
- Formato: FIEBDC-3/2012
- Programa: Construnario Versión 3.51
- Fecha de los precios: 17/05/2021
- Divisa: EUR

**Steeliner** u Recubrimiento, referencia Steeliner® Truck & Trailer de Stabilit. Paredes de cajas secas y refrigeradas de camiones y remolques
DIFERENTES SOLUCIONES PARA EL REVESTIMIENTO DE LOS LATERALES, TECHOS Y SUBSUELOS PARA LA INDUSTRIA DE CAMIONES Y REMOLQUES Steeliner® Truck & Trailer, es un material fabricado con resinas de poliéster de la más alta calidad y con un alto contenido de fibra de vidrio aportando al producto una excelente resistencia mecánica. Los revestimientos para camiones Steeliner están especialmente diseñados para proporcionar protección contra impactos, humedad, corrosión y agentes químicos. Con una amplia gama de aplicaciones para las cajas secas y refrigeradas para camiones pequeños, medianos y grandes, autocares, ambulancias y muchos otros: Steeliner para exteriores: Steeliner® para paredes exteriores es un laminado diseñado para las paredes exteriores de la carrocería, con una capa de gel acrílico especial que permite una mayor protección contra la radiación UV y proporciona una apariencia estética excelente. Steeliner para interiores y techos opacos: diseñado para paredes interiores y techos opacos y proporciona excelentes propiedades mecánicas. El alto contenido de fibra de vidrio le otorga una excelente resistencia al impacto y una alta durabilidad en ambientes corrosivos. Protegido con una capa de gel contra la radiación UV y requiere bajo mantenimiento. Steeliner para techos translucidos y semitranslucidos: son laminados diseñados para permitir que la luz pase por el techo lo que proporciona una mejor visión dentro del camión (facilitando mucho las operaciones de carga y descarga) y ahorra energía. Con protecciones UV de gel coat, también disponible con el refuerzo Woven Roving que hace que el techo del camión sea resistente a los rasguños. Steeliner para zonas no visibles: especialmente diseñado para el revestimiento interior del suelo de la carrocería (colocado en el subsuelo) debido a su extrema dureza y capacidad para resistir los impactos, la humedad y los agentes químicos.
