# Panel translúcido celular, referencia Crystasol Ondatec® de Stabilit. Óptima transmisión de luz natural

- Propiedad del archivo: CONSTRUNARIO
- Formato: FIEBDC-3/2012
- Programa: Construnario Versión 3.51
- Fecha de los precios: 17/05/2021
- Divisa: EUR

**CRYSTASOL ONDATEC** m2 Panel translúcido celular, referencia Crystasol Ondatec® de Stabilit. Óptima transmisión de luz natural
Crystasol Ondatec® es un panel translúcido celular formado en la parte superior por una lámina de policarbonato Ondatec® transparente de 6 mm y en la parte inferior por una lámina de policarbonato transparente Macrolux® Multiwall de 4 mm, unidas entre sí por un armazón de policarbonato celular translúcido. Los paneles Crystasol Ondatec® permiten la realización de lucernarios en combinación con paneles sándwich aislante. Ventajas: Alta transmisíon de la luz natural Fácil instalación Aislamiento complementario del panel sándwich aislante de chapa de acero Resistencia al amarilleo y excelente durabilidad Aislante acustico Buena clasificación al fuego, tanto interior como exterior.
