# Lámina translúcida reforzada con fibra de vidrio Acrylit® de Stabilit. Resistente a la intemperie y a los rayos UV

- Propiedad del archivo: CONSTRUNARIO
- Formato: FIEBDC-3/2012
- Programa: Construnario Versión 3.51
- Fecha de los precios: 17/05/2021
- Divisa: EUR

**ACRYLIT** m2 Lámina translúcida reforzada con fibra de vidrio Acrylit® de Stabilit. Resistente a la intemperie y a los rayos UV
LÁMINA ACRILÍCA 100%, TRANSLÚCIDA REFORZADA CON FIBRA DE VIDRIO Excelente combinación de difusión y transmisión de luz con resistencia a la intemperie. Acrylit® es el único entre los laminados plásticos translucidos que combina la alta difusión de luz y la durabilidad de la resina acrílica con la alta resistencia mecánica, especialmente al impacto, que ofrece su refuerzo de fibra de vidrio. Acrylit®, producto fabricado a nivel mundial por Stabilit, lámina acrílica elaborada con materias primas de gran calidad y protegido con gelcoat por sus dos caras, garantizando así su durabilidad. Diseñado para la realización de lucernarios continuos en paramentos verticales, cubiertas y fachadas translucidas. Principales ventajas de ACRYLIT: No amarillea Difusión de 95 % de la luz Resistencia al impacto Resistencia a productos químicos Mayor vida útil
