# Lámina de poliéster, referencia Relon translúcido de Stabilit. Alta resistencia y mayor durabilidad de la transparencia

- Propiedad del archivo: CONSTRUNARIO
- Formato: FIEBDC-3/2012
- Programa: Construnario Versión 3.51
- Fecha de los precios: 17/05/2021
- Divisa: EUR

**RELONTRANS** m2 Lámina de poliéster, referencia Relon translúcido de Stabilit. Alta resistencia y mayor durabilidad de la transparencia
Las placas Relon son formadas por resina de poliéster y un refuerzo de fibra de vidrio en forma de malla, con la finalidad de obtener el máximo rendimiento en las propiedades mecánicas. En la parte superior, el gel coat incluye un tratamiento estabilizante a los U.V. que reduce el índice de amarilleo y contribuye así al paso de la luz durante más tiempo. Diseñado para la realización de claraboyas, lucernarios continuos en paramentos verticales, cubiertas y fachadas translucidas con alta resistencia mecánica. Principales ventajas: Propiedades mecánicas muy elevadas Fácil instalación Amplia gama de soluciones No sufre fuertes dilataciones Alta resistencia química Alta resistencia mecánica Alta resistencia al impacto Buena transmisión de la luz
