# Láminas de poliéster reforzada fibra de vidrio, referencia Crystalit de Stabilit. Cara interior gofrada, mayor difusión de la luz natural

- Propiedad del archivo: CONSTRUNARIO
- Formato: FIEBDC-3/2012
- Programa: Construnario Versión 3.51
- Fecha de los precios: 17/05/2021
- Divisa: EUR

**CRYSTALIT** m2 Láminas de poliéster reforzada fibra de vidrio, referencia Crystalit de Stabilit. Cara interior gofrada, mayor difusión de la luz natural
Crystalit es un laminado plástico para lucernarios y cubiertas translucidas de aspecto novedoso que confiere un alto confort visual, alta durabilidad y mayor difusión de luz. La capa de protección Gel Coat de nueva formulación en su cara exterior le confiere mayor protección contra el afloramiento de la fibra de vidrio y le brinda mayor resistencia a la intemperie, prolongando así su durabilidad. El gofrado en la cara interior permite un mayor confort visual y le da una apariencia totalmente nueva, con un mayor nivel de difusión de luz. Especialmente diseñado para la realización de lucernarios continuos en paramentos verticales, cubiertas y fachadas translucidas. Principales ventajas Fácil instalación Amplia gama de soluciones No sufre altas dilataciones Alta resistencia química Alta resistencia mecánica Alta resistencia al impacto Buena transmisión de la luz Repartición homogénea de la luz
