# Láminas translúcidas de policarbonato Macrolux Multiwall® de Stabilit. Excelente transmisión de luz natural

- Propiedad del archivo: CONSTRUNARIO
- Formato: FIEBDC-3/2012
- Programa: Construnario Versión 3.51
- Fecha de los precios: 17/05/2021
- Divisa: EUR

**MACROLUXMULTIWALL** m2 Láminas translúcidas de policarbonato Macrolux Multiwall® de Stabilit. Excelente transmisión de luz natural
Placa de policarbonato celular Macrolux Multiwall®, son láminas fabricadas por extrusión de granza de policarbonato, protegidas a una o dos caras de los rayos ultravioletas mediante coextrusión de absorbentes U.V., que garantiza una resistencia al envejecimiento manteniendo todas sus características en el tiempo. Aislamiento y resistencia Macrolux Multiwall® son placas de policarbonato celular que dotan al producto de aislamiento y resistencia. Todas las láminas de policarbonato celular Macrolux® están protegidas de los rayos ultravioletas por coextrusión de absorbentes U.V. en ambas caras. Especialmente diseñado para la realización de lucernarios, claraboyas, cubiertas y fachadas translucidas. Colores standart : transparente y opal Clasificación al fuego: B-s1 d0 Principales ventajas de la placa de policarbonato MACROLUX MULTIWALL® Transparencia Excelente iluminación natural Aislamiento térmico Ligereza Resistencia a la intemperie Resistencia a la temperatura Resistencia al impacto Curvable en frío Gran claridad visual Resistencia al fuego Principales aplicaciones: Cubiertas translucidas Paramentos verticales Parkings Paneles de protección Marquesinas Invernaderos Cubiertas de piscinas Lucernarios Cubiertas de instalaciones deportivas Interiorismo Paredes interiores translucidas Mamparas Publicidad Stands Rotulación Mamparas de protección contagio COVID-19 y mucho más...
