# Lámina translúcida de policarbonato Macrolux Solid® de Stabilit. Extrema resistencia al impacto

- Propiedad del archivo: CONSTRUNARIO
- Formato: FIEBDC-3/2012
- Programa: Construnario Versión 3.51
- Fecha de los precios: 17/05/2021
- Divisa: EUR

**MACROLUXSOLID** m2 Lámina translúcida de policarbonato Macrolux Solid® de Stabilit. Extrema resistencia al impacto
Las láminas de policarbonato MACROLUX SOLID ofrecen ventajas importantes frente a los materiales tradicionales para acristalamiento, en cuanto a ligereza, resistencia al impacto y transparencia. El policarbonato compacto liso MACROLUX SOLID es una material con la misma transparencia que el cristal pero 200 veces mas resistente. Se pueden termoconformar y obtener geometrías especiales. Están dotadas a su vez de protección U.V. en sus dos caras, que permite su uso en exteriores. Es el material idóneo para la fabricación de mamparas, separadores y barreras de protección para interiores y exteriores para evitar la propagación del virus COVID-19 Colores estándar: transparente y blanco opal Principales ventajas del policarbonato MACROLUX SOLID® Transparencia Buena durabilidad Resistencia al impacto Curvable en frío Buen comportamiento al fuego Principales aplicaciones del policarbonato compacto liso Macrolux Solid: Sustitución de vidrios en ventanas Túneles translucidos Lucernarios con estructura Elementos de seguridad Bóvedas cañón Elementos de protección industrial Publicidad Señalización Mamparas Barreras protección Protección Covid-19 Cubiertas translucidas en general y mucho más...
