# Lámina translúcida de policarbonato Macrolux Rooflite® de Stabilit. Alta transmisión de luz natural

- Propiedad del archivo: CONSTRUNARIO
- Formato: FIEBDC-3/2012
- Programa: Construnario Versión 3.51
- Fecha de los precios: 17/05/2021
- Divisa: EUR

**MACROLUXROOFLITE** m2 Lámina translúcida de policarbonato Macrolux Rooflite® de Stabilit. Alta transmisión de luz natural
Las placas de policarbonato compacto ondulado y trapecial Macrolux Rooflite® están protegidas de los rayos ultravioletas por coextrusión de absorbentes U.V. Pueden utilizarse en cubiertas completas o incorporarse en cualquier sistema de revestimiento de placa metálica simple o doble piel. Las placas de policarbonato corrugado ondulado perfil minionda y perfil onda grande son compatibles con perfiles metálicos y fibrocemento. Principales ventajas de MACROLUX ROOFLITE compacto ondulado y trapecial Transparencia Excelente iluminación natural Buena durabilidad Resistencia al impacto Curvable en frío Buen comportamiento al fuego Especialmente diseñados para la realización de: Lucernarios Cubiertas y fachadas translucidas Invernaderos Claraboyas Cubiertas de piscinas Marquesinas Pasarelas Divisiones interiores y mucho más... Laminado plástico idóneo para la fabricación de mamparas, separadores y barreras de pretección para evitar el contagio y la propagación del virus COVID-19 Colores standart: transparente y blanco opal
