# Paneles de policarbonato celular ondulados, referencia Ondatec de Stabilit. Resistente a los golpes

- Propiedad del archivo: CONSTRUNARIO
- Formato: FIEBDC-3/2012
- Programa: Construnario Versión 3.51
- Fecha de los precios: 17/05/2021
- Divisa: EUR

**MACROLUXONDATEC** m2 Paneles de policarbonato celular ondulados, referencia Ondatec de Stabilit. Resistente a los golpes
Ondatec son paneles de policarbonato celular ondulados, que combinan a la perfección con los paneles de cubierta en fibrocemento. Esto permite la fabricación de lucernarios y claraboyas en vertiente completa como en centro de vertiente, así como cubiertas translucidas completas para el mayor aprovechamiento de luz natural, gracias a la perfecta posibilidad de solapamiento tanto longitudinal como transversal. Clasificación al fuego:B s1 d0 Colores standart: transparente y blanco opal Principales ventajas del policarbonato celular ondulado ONDATEC: Ligereza Alto aislamiento térmico Alta resistencia al choque Buena transmisión de la luz Excelente iluminación natural Buen comportamiento al fuego Calidad garantizada y certificada Protección UV
