# Panel alveolar multi-pared de policarbonato, referencia Macrolux Doppio® de Stabilit. Para instalación de lucernarios y cerramiento de cubierta plana

- Propiedad del archivo: CONSTRUNARIO
- Formato: FIEBDC-3/2012
- Programa: Construnario Versión 3.51
- Fecha de los precios: 17/05/2021
- Divisa: EUR

**DOPPIO** m2 Panel alveolar multi-pared de policarbonato, referencia Macrolux Doppio® de Stabilit. Para instalación de lucernarios y cerramiento de cubierta plana
Macrolux Doppio® es un panel alveolar multi-pared de policarbonato, diseñado para el uso en la construcción industrial. Para instalación de lucernarios y cerramiento de cubierta plana en combinación con paneles aislantes de poliuretano y perfiles grecados metálicos, aptas para la iluminación natural en el interior del recinto. La fijación se realiza con grapas específicas para cada panel y tapajuntas, garantizando la estanqueidad en la instalación. Estructura: 8 paredes Espesores : 30-40mm Colores standart: transparente y blanco opal Clasificación al fuego: B-s1 d0 Ventajas Alto Aislamiento térmico y acústico Buena Transmisión de la luz natural Sistema completo fácil y rápido de instalar Buen acoplamiento a paneles aislantes Resistente al granizo Óptima resistencia mecánica Autoportante Protección a los rayos U.V. Certificación al fuego Euroclase Bs1d0
