# Sistema de policarbonato para cubiertas y paredes translucidas, referencia Click 16 de Stabilit. Fácil montaje

- Propiedad del archivo: CONSTRUNARIO
- Formato: FIEBDC-3/2012
- Programa: Construnario Versión 3.51
- Fecha de los precios: 17/05/2021
- Divisa: EUR

**CLICK16** m2 Sistema de policarbonato para cubiertas y paredes translucidas, referencia Click 16 de Stabilit. Fácil montaje
Fácil, rápido y seguro, el sistema de policarbonato para cubiertas y paredes translucidas Click 16 es ideal para la construcción de lucernarios en cubiertas planas y de pequeñas superficies como porches, garajes, marquesinas, galerías e invernaderos. La simplicidad de montaje permite su colocación incluso a personal no especializado, por lo que resulta un producto ideal para el bricolaje. Clasificación al fuego: B-s1 d0 Colores estándar: transparente y blanco opal Principales ventajas de los sistemas de policarbonato MACROLUX CLICK 16: Fácil y rápido de montar Alto aislamiento térmico Optima resistencia al choque Buena transmisión de la luz Excelente iluminación natural Buen comportamiento frente al fuego Protección UV
