# Módulo de policarbonato, referencia Easytap de Stabilit. Para el uso en el sector de la construcción industria

- Propiedad del archivo: CONSTRUNARIO
- Formato: FIEBDC-3/2012
- Programa: Construnario Versión 3.51
- Fecha de los precios: 17/05/2021
- Divisa: EUR

**EASYTAP** m2 Módulo de policarbonato, referencia Easytap de Stabilit. Para el uso en el sector de la construcción industria
El módulo de policarbonato Easytap se ha creado para satisfacer las necesidades del policarbonato en posición cubierta, se emplea como lucernario de cumbrera a canalón e intercalado longitudinalmente entre paneles sándwich con tapajuntas, dotando al producto de aislamiento térmico y acústico. El hecho que tenga una pared de policarbonato celular de refuerzo en las alas laterales del módulo EASYTAP, hace que presente más resistencia y versatilidad que otros sistemas de policarbonato existentes en el mercado. Color standart: blanco opal Principales ventajas de MACROLUX EASYTAP: Buen aislamiento térmico Buena transmisión de luz Posibilidad de realizar lucernarios en faldones largos Buena resistencia a la carga Garantía de 10 años contra granizo, amarilleamiento, pérdida de transmisión de luz Buen comportamiento frente al fuego
