# Sistema de policarbonato, referencia BDL de Stabilit. Alto aislamiento térmico

- Propiedad del archivo: CONSTRUNARIO
- Formato: FIEBDC-3/2012
- Programa: Construnario Versión 3.51
- Fecha de los precios: 17/05/2021
- Divisa: EUR

**BDL** m2 Sistema de policarbonato, referencia BDL de Stabilit. Alto aislamiento térmico
BDL es la solución ideal para la fabricación de claraboyas o cubiertas translucidas, tanto planas como curvas. Los sistemas de policarbonato BDL , están formados por un panel celular elaborado en policarbonato extruido con estructura multipared, aporta un buen aislamiento térmico y propiedades ópticas y mecánicas de óptimo nivel. La unión entre los paneles de este sistema se realiza de un modo simple y eficaz, mediante el uso de perfiles específicos de encaje en policarbonato. Si la carga estructural del proyecto lo requiere, se puede pasar a perfiles de aluminio o acero. El particular sistema de fijación de encaje no requiere orificios pasantes en el policarbonato. Esto permite construir lucernarios y cubiertas translucidas de grandes longitudes, y confiere al producto una gran facilidad de montaje y una estanqueidad estable para evitar las infiltraciones de agua. Clasificación al fuego: B-s1 d0 Colores standart: transparente y blanco opal Principales ventajas de MACROLUX BDL: Fácil y rápido de montar Alto aislamiento térmico Alta resistencia al impacto Excelente transmisión de la luz natural Buen comportamiento frente al fuego Calidad garantizada y certificada Protección UV en ambos lados Algunas aplicaciones: Solución de cubiertas translucidas planas con soportes Solución de cubiertas translucidas curvas con soportes Solución de cubiertas translucidas curvas autoportantes
