# Módulos de policarbonato multifuncional, referencia Easypanel de Stabilit. Para la instalación de lucernarios y claraboyas

- Propiedad del archivo: CONSTRUNARIO
- Formato: FIEBDC-3/2012
- Programa: Construnario Versión 3.51
- Fecha de los precios: 17/05/2021
- Divisa: EUR

**EASYPANEL** m2 Módulos de policarbonato multifuncional, referencia Easypanel de Stabilit. Para la instalación de lucernarios y claraboyas
Los módulos de policarbonato multifuncional Easypanel 30mm ha sido diseñado para la instalación de lucernarios y claraboyas combinadas con la mayor parte de los paneles para cubiertas existentes en el mercado. El panel EASYPANEL 30mm se suministra con la junta transparente coextruida en ambos extremos, resistente a los rayos UV, que garantiza una mejor estanqueidad al aire y al agua. Clasificación al fuego: B-s1 d0 Colores standart: transparente y blanco opal Principales ventajas de los sistemas modulares de policarbonato MACROLUX EASYPANEL: Buen aislamiento térmico Buena transmisión de luz Posibilidad de realizar lucernarios en faldones largos Buena resistencia a la carga Garantía de 10 años contra granizo, amarilleamiento y pérdida de transmisión de luz Buen comportamiento frente al fuego
