# Sistema modular grecado de policarbonato, referencia Grecatec® de Stabilit. Óptima ligereza

- Propiedad del archivo: CONSTRUNARIO
- Formato: FIEBDC-3/2012
- Programa: Construnario Versión 3.51
- Fecha de los precios: 17/05/2021
- Divisa: EUR

**GRECATEC** m2 Sistema modular grecado de policarbonato, referencia Grecatec® de Stabilit. Óptima ligereza
Grecatec® es un sistema modular grecado de policarbonato protegido frente a los rayos UV, ideal para la construcción de lucernarios, cubiertas y claraboyas translúcidas. El panel se adapta a diversas exigencias de proyecto gracias a su sección trapezoidal de tres paredes, que le confiere una alta resistencia a la carga. La serie de accesorios opcionales que completa la propuesta Grecatec hace que su uso sea muy sencillo y versátil. Clasificación al fuego: B-s1 d0 Colores estándar: transparente y blanco opal Principales ventajas de las placas grecadas GRECATEC: Ligereza Alto aislamiento térmico Alta resistencia al choque Buena transmisión de la luz Buen comportamiento al fuego Calidad garantizada y certificada Protección UV
