# Sistema de policarbonato celular autoportante, referencia Modulit® de Stabilit. Paneles modulares extruidos

- Propiedad del archivo: CONSTRUNARIO
- Formato: FIEBDC-3/2012
- Programa: Construnario Versión 3.51
- Fecha de los precios: 17/05/2021
- Divisa: EUR

**MODULIT** m2 Sistema de policarbonato celular autoportante, referencia Modulit® de Stabilit. Paneles modulares extruidos
Los sistemas de policarbonato celular autoportante Modulit® de paneles modulares extruidos están diseñados para paramentos y fachadas translucidas verticales y/o inclinadas. El sistema de paneles elaborados en policarbonato celular Modulit® dispone de una amplia gama de perfiles en aluminio, anclajes de fijación a medida y juntas de retención de goma, que agilizan la construcción de tabiques verticales y ventanas, tanto fijas como abatibles. La solución de acoplamiento "macho-hembra" de los paneles Modulit® permite la colocación sin necesidad de perfiles de unión verticales en aluminio, lo cual garantiza la continuidad visual y luminosa de la pared. Disponemos además de una gama de perfiles ad hoc, con corte térmico incorporado, que reducen el intercambio térmico del armazón hasta un 40%. Modulit es idóneo para obra nueva y rehabilitación de lucernarios verticales, fachadas translucidas y paredes divisorias interiores, aumentando la transmisión de la luz natural. Clasificación al fuego: B-s1 d0 Colores standart: transparente y blanco opal Panel idóneo para la fabricación de mamparas, separadores y barreras de pretección para evitar el contagio y la propagación del virus COVID-19 Principales ventajas del módulo de fachada Modulit® : Fácil y rápido de montar Alto aislamiento térmico Optima resistencia al choque Buena transmisión de la luz Excelente iluminación natural Buen comportamiento frente al fuego Protección UV
