# Panel modular alveolar multi-pared de policarbonato, referencia Macrolux Novametal® de Stabilit

- Propiedad del archivo: CONSTRUNARIO
- Formato: FIEBDC-3/2012
- Programa: Construnario Versión 3.51
- Fecha de los precios: 17/05/2021
- Divisa: EUR

**NOVAMETAL** m2 Panel modular alveolar multi-pared de policarbonato, referencia Macrolux Novametal® de Stabilit
Macrolux Novametal® es un panel modular alveolar multi-pared de policarbonato, diseñado para el uso en la construcción industrial. Para instalación de lucernarios, cerramiento de cubierta plana en combinación con paneles aislantes de poliuretano y perfiles grecados metálicos. Aptos para iluminar interiores de espacios , contribuyendo a un importante ahorro de energía y permitiendo a sus usuarios disfrutar de los beneficios de la luz natural. La fijación se realiza con grapas específicas para cada panel y tapajuntas, garantizando la estanqueidad en la instalación. Estructura: 6 paredes. Espesores : 30-40-50mm. Colores standart: transparente y blanco opal Clasificación al fuego: B-s1 d0 Ventajas Alto Aislamiento térmico y acústico Buena Transmisión de la luz natural Sistema completo fácil y rápido de instalar Buen acoplamiento a paneles aislantes Resistente al granizo Óptima resistencia mecánica Protección a los rayos U.V. Certificación al fuego Euroclase Bs1d0
