# Panel modular alveolar multi-pared de policarbonato, referencia Macrolux Polimer® de Stabilit. Autoportante de 1000mm de ancho

- Propiedad del archivo: CONSTRUNARIO
- Formato: FIEBDC-3/2012
- Programa: Construnario Versión 3.51
- Fecha de los precios: 17/05/2021
- Divisa: EUR

**POLIMER** m2 Panel modular alveolar multi-pared de policarbonato, referencia Macrolux Polimer® de Stabilit. Autoportante de 1000mm de ancho
Macrolux Polimer® es un panel modular alveolar multi-pared de policarbonato, autoportante de 1000mm de ancho, diseñado para el uso en la construcción industrial. Para instalación de lucernarios, cerramiento de cubierta plana en combinación con paneles aislantes de poliuretano y perfiles grecados metálicos. Aptos para iluminar interiores de espacios , contribuyendo a un importante ahorro de energía y permitiendo a sus usuarios disfrutar de los beneficios de la luz natural. La fijación se realiza con grapas específicas para cada panel y tapajuntas, garantizando la estanqueidad en la instalación. Estructura: 9 paredes en doble “X” Estructura: 7 paredes horizontales Espesores: 25-30-40mm. Colores standart: transparente y blanco opal Clasificación al fuego: B-s1 d0 Ventajas Alto Aislamiento Térmico y acústico Buena Transmisión de la luz natural Sistema completo fácil y rápido de instalar Buen acoplamiento a paneles aislantes Resistente al granizo Óptima resistencia mecánica Protección a los rayos U.V. Certificación al fuego Euroclase Bs1d0
