# Placa de poliéster reforzada con fibra de vidrio, referencia Polylit de Stabilit. Con gel coat en ambas caras

- Propiedad del archivo: CONSTRUNARIO
- Formato: FIEBDC-3/2012
- Programa: Construnario Versión 3.51
- Fecha de los precios: 17/05/2021
- Divisa: EUR

**POLYLIT** m2 Placa de poliéster reforzada con fibra de vidrio, referencia Polylit de Stabilit. Con gel coat en ambas caras
ácil instalación y versatilidad Las láminas de poliéster Polylit® producidas en continuo, están compuestas de resina de poliéster reforzadas con fibra de vidrio y protegida con un recubrimiento de gelcoat en ambas caras. En la parte superior, el gelcoat incorpora un tratamiento estabilizante a los U.V. que reduce el índice de amarilleo, y contribuye por tanto a mantener el paso de luz durante más tiempo. Las chapas de poliéster Polylit® FR (Fire retardant) contienen unas excelentes propiedades ignífugas que evitan la propagación del fuego en caso de incendio. Especialmente diseñado para la realización de lucernarios continuos en paramentos verticales, cubiertas y fachadas translucidas, facilitando la entrada de la luz natural en el recinto. Las placas de poliéster translucidas Polylit FR cumplen con las certificaciones de reacción al fuego: Fuego Interior: EUROCLASES UNE EN 13501-1 Clasificación Bs2 d0 Fuego Interior: EUROCLASES UNE EN 13501-1 Clasificación Bs1 d0 - 1,00mm en color opal Fuego Exterior: ROOF UNE EN 13501-5 Clasificación B-Roof Principales ventajas de POLYLIT: Amplia gama de soluciones Fácil instalación No sufre altas dilataciones Alta resistencia química Alta resistencia mecánica Alta resistencia al impacto Buena transmisión de la luz
