# Codo PPR, referencia PPR.C4525 de EGB. DN: 25

- Propiedad del archivo: CONSTRUNARIO
- Formato: FIEBDC-3/2012
- Programa: Construnario Versión 3.51
- Fecha de los precios: 18/05/2021
- Divisa: EUR

**PPR.C4525** u Codo PPR, referencia PPR.C4525 de EGB. DN: 25
Peso ligero. La densidad de la tubería es de solo 0,89- 0,91 g/cm3 (solo 1/9 de la tubería de acero y 1/10 de la tubería de cobre). Esto hace más práctico el manejo y la instalación. Buena resistencia al calor y la presión. El punto de reblandecimiento Vicat alcanza los 131,3 °C. Su temperatura de funcionamiento a corto plazo puede ser de hasta 95 °C. Y por debajo de la temperatura de 80 °C todavía puede soportar cierta presión a largo plazo. Esta es la mejor elección para tuberías de abastecimiento de agua fría y caliente en edificios. Larga vida útil. Cuando la temperatura de trabajo es de 70 °C y la presión de trabajo de 10 kg/cm2, su vida útil puede llegar alrededor de los 50 años. Buena resistencia a la corrosión. Las tuberías de PP-R tienen una excelente resistencia a la corrosión contra la mayoría de los iones y sustancias químicas inorgánicas en edificios. Es, por tanto, anticorrosivo y no se oxida a largo plazo. Conexión fiable y cómoda. El PP-R tiene un excelente rendimiento de soldadura de fusión. Las tuberías y los accesorios están hechos del mismo material, lo que les permite unirse mediante soldadura por fusión. Comparado con la tubería simple, la resistencia a la tracción, a la flexión y al impacto en uniones es mucho más alta, de manera que se previene el peligro de fugas. Además, este tipo de conexión hace que la instalación sea más sencilla y fiable. No tóxico e inocuo. El PP-R pertenece a los termoplásticos poliolefines, y sus moléculas están solo compuestas de carbono e hidrógeno. Buena propiedad de aislamiento térmico y acústico. El coeficiente de conductividad del PP-R es de 0,23 w/m °C, solo 1/200 del del acero (43-52 w/m °C). No hay necesidad de usar materiales aislantes cuando se usa en sistemas de agua caliente, lo que supone un ahorro en materiales y energía. Y su reducido ruido cuando se suministra agua por el sistema de tuberías supone un mejor descanso a la hora de dormir. Mayor capacidad de pase de agua. La superficie interior lisa de las tuberías y los accesorios de PP-R tiene una menor fricción, lo que asegura un elevado caudal. Material de construcción respetuoso con el medioambiente. Durante la producción, instalación y aplicación, la contaminación que se produce es mínima. Asimismo, los materiales son reciclables, lo que implica el mínimo consumo de recursos.
