# Manguito rosca hembra, referencia MPF.MRH2534 de EGB. Dn 25x3/4

- Propiedad del archivo: CONSTRUNARIO
- Formato: FIEBDC-3/2012
- Programa: Construnario Versión 3.51
- Fecha de los precios: 18/05/2021
- Divisa: EUR

| Código | Ud | Descripción |
|---|---|---|
| MPF.MRH2534 | u | Manguito rosca hembra, referencia MPF.MRH2534 de EGB. Dn 25x3/4 |
