# Te reducción central polibutileno, referencia PBP.TRC2215 de EGB. DN 22-15-22

- Propiedad del archivo: CONSTRUNARIO
- Formato: FIEBDC-3/2012
- Programa: Construnario Versión 3.51
- Fecha de los precios: 18/05/2021
- Divisa: EUR

**PBP.TRC2215** u Te reducción central polibutileno, referencia PBP.TRC2215 de EGB. DN 22-15-22
Rapidez y flexibilidad. El tiempo de instalación puede reducirse hasta un 40 % comparado con otros sistemas. La tubería se instala con más facilidad debido a su flexibilidad y requiere menos accesorios. Pueden hacerse girar los accesorios. No es necesario ningún tipo de herramienta. Tubo sin memoria. Tubo sin memoria. Presentación en rollo del tubo PBP en diámetros 15, 22 y 28, todos ellos sin memoria térmica. De esta manera, una vez sacado el tubo del rollo se extiende en posición prácticamente rectilínea. Resistencia al choque. Debido a sus propiedades flexibles implica que un impacto accidental o aplastamiento no lo dañe fácilmente, consiguiendo así menos pérdidas. Baja conductividad térmica. Reduciendo las pérdidas de calor en las instalaciones de agua caliente y las condensaciones en las tuberías de agua fría. Silencioso. Gracias a la estructura del polibutileno se produce menos ruido mecánico a lo largo del recorrido de la tubería, eliminando el “efecto martillo” al ofrecer un sistema de funcionamiento mucho más silencioso. Resistente a la corrosión. Las propiedades anticorrosivas de la tubería PBP lo hacen resistente a aguas con PH agresivos y a agresiones interiores y exteriores (materiales de obra, electrólisis, par galvánico). Ausencia de incrustaciones. En su interior liso no se producen sedimentos en sus paredes, evitando la disminución de sección interior. Capacidad hidráulica. Por su reducido espesor permite un mayor caudal, sin variar su comportamiento a presión y temperatura. Baja pérdida de carga. Por su superficie lisa y uniforme y su sistema de unión que no reduce la sección útil de paso de agua. Atóxico. Las tuberías y accesorios PBP son completamente inocuos para el agua. Reutilizable. Los accesorios PBP son también completamente desmontables, siendo de gran ayuda durante la instalación. Resistente al hielo. Su elasticidad le confiere una excepcional resistencia al hielo que le permite soportar el aumento de volumen provocado por la congelación del agua.
