# Tapón, referencia PETAP1050 de EGB. d: 50-L:70mm. PN:16 bar

- Propiedad del archivo: CONSTRUNARIO
- Formato: FIEBDC-3/2012
- Programa: Construnario Versión 3.51
- Fecha de los precios: 18/05/2021
- Divisa: EUR

**PETAP1050** u Tapón, referencia PETAP1050 de EGB. d: 50-L:70mm. PN:16 bar
Peso ligero. La densidad de la tubería y accesorios es de sólo 0,93-0,96 g/cm3. El peso de la tubería de PEAD es mucho menor que la de hormigón, hierro o acero. Los sistemas de tuberías de PEAD son fáciles de manejar e instalar y la reducción en mano de obra y requerimientos de equipos puede resultar en ahorros de instalación. Flexibilidad. En algunos casos la flexibilidad de la tubería podría eliminar notablemente el uso de accesorios y reducir enormemente el coste de la instalación. La tubería de PEAD puede ser curvada a un radio mínimo entre 20 y 40 veces el diámetro de la tubería, el cual depende principalmente del SDR de la tubería. Químicamente inertes y buena resistencia a la corrosión. Las tuberías y accesorios VASEN de PEAD tienen una excelente resistencia a la corrosión contra la mayoría de las sustancias químicas en sistemas de suministro de agua potable, riego, saneamiento y drenaje. El PEAD es anticorrosivo y no se oxida a largo plazo. Inodoro e insípido. Aislante eléctrico. El PEAD es un conductor eléctrico y no se deteriora, oxida o corroe por acción electrolítica. Buen aislante térmico. Bajo coeficiente de fricción. Resistencia a la abrasión. La alta resistencia a la abrasión, la flexibilidad, el peso ligero y la robustez de las tuberías y accesorios VASEN de PEAD ha llevado a su amplio uso en aplicaciones como transporte de desechos de la minería. Facilidad de instalación y unión. Por electrofusión o soldadura a tope. Reciclable. Larga vida útil. Cuando la temperatura de trabajo es de 20 °C su vida útil es de 50 años.
