# Evaporador de techo doble flujo, referencia DF38B de García Cámara. Sep. Aletas 6 mm. SC1 (W): 511/SC2 (W): 350/ SC3(W): 280

- Propiedad del archivo: CONSTRUNARIO
- Formato: FIEBDC-3/2012
- Programa: Construnario Versión 3.51
- Fecha de los precios: 20/05/2021
- Divisa: EUR

**DF38B** u Evaporador de techo doble flujo, referencia DF38B de García Cámara. Sep. Aletas 6 mm. SC1 (W): 511/SC2 (W): 350/ SC3(W): 280
GAMA DF. Aeroevaporadores ventilados de doble flujo, para ubicar en el techo de muebles frigoríficos (armarios y bajo mostradores) así como pequeñas cámaras. APLICACIONES Línea de evaporadores de doble flujo, especialmente diseñados para su utilización en muebles frigoríficos del tipo bajo mostrador, vitrinas cerradas así como armarios frigoríficos. De diseño compacto y reducidas dimensiones, en especial su altura que no sobrepasa los 120mm permitiendo un aprovechamiento óptimo de la capacidad de carga. CARACTERÍSTICAS BATERÍA. Construida en tubo de cobre en 3/8" dispuesto al tresbolillo, aleta de aluminio corrugada para aumentar su rendimiento. Con separaciones de aleta, 4mm para conservación y de 6mm para los modelos de baja temperatura. CARROCERÍA. Construida en aluminio, totalmente desmontable para facilitar su mantenimiento, tornillería en acero inoxidable, con bandeja recoge aguas interna con lo que se evita problemas de condensación en el exterior del evaporador. De serie se suministra el producto en acabado natural, opcionalmente se puede suministrar pintado con polvo epoxi cocido al horno, la batería en RAL 7004 y la carrocería en blanco. VENTILADORES. Monofásico de 4 polos en norma VDE, rejilla de protección de plástico acorde a normativa, el conjunto completo de motor pala y rejilla puede desmontarse desde el exterior sin necesidad de abrir la carrocería. De baja velocidad y con el sentido del aire de motor a batería para evitar que el calor del motor reduzca la potencia frigorífica neta y la humedad relativa. DESESCARCHE. Realizado por resistencias eléctricas fijadas entre la bandeja interior de goteo y la batería. Fabricadas en acero inoxidable y con terminales estancos, conectadas a caja de conexiones IP54. PRESTACIONES Las capacidades de los aeroevaporadores, se han probado en ambiente seco (calor sensible) según norma EN328. Las capacidades totales (calor sensible más calor latente) indicados en el catálogo se obtienen con gas R404A, en condiciones habituales SC2, SC3 y SC4, que corresponden a las condiciones en ambiente seco multiplicado por el factor de corrección indicado en la tabla “factor de calor latente”. Este calor latente se debe a la condensación de vapor de agua en la superficie de las aletas del evaporador y depende de las temperaturas de trabajo según se indica en la tabla.
