# Condensador carrozado para cámaras frigoríficas, referencia UC522 de García Cámara. 37.1 Kw

- Propiedad del archivo: CONSTRUNARIO
- Formato: FIEBDC-3/2012
- Programa: Construnario Versión 3.51
- Fecha de los precios: 20/05/2021
- Divisa: EUR

**UC522** u Condensador carrozado para cámaras frigoríficas, referencia UC522 de García Cámara. 37.1 Kw
Batería: Realizada en tubo de cobre al tresbolillo y aleta de aluminio corrugado de alta e3 ciencia de intercambio, con paso de 2.1mm. Carrocería: Fabricada en chapa de acero prelacada, tornillería de inoxidable. Registro para la ubicación del cuadro eléctrico. Totalmente cerrada y disposición de carriles en la base para la 3 jación de los compresores y elementos necesarios. Ventiladores: De rotor externo, trifásicos 380/415V-50Hz. Con protector térmico clase F con grado de protección IP54. Con opciones de velocidades que permite un rango muy amplio de trabajo así como de nivel sonoro. Tensiones disponibles: 400V/ III/60Hz. / 230V/III/50Hz. / 230V/III/60Hz. Opciones • Multicircuitos • Batería con aletas con tratamiento vinílico o Blygold • Ventiladores con tensiones especiales • Ventiladores electrónicos EC • Aislamiento acústico
