# Abatidor de temperatura, referencia ABT 15 de García Cámara. SC1: 24,1 W/ SC2:19,3 W/ SC3: 15,9W

- Propiedad del archivo: CONSTRUNARIO
- Formato: FIEBDC-3/2012
- Programa: Construnario Versión 3.51
- Fecha de los precios: 20/05/2021
- Divisa: EUR

**ABT 15** u Abatidor de temperatura, referencia ABT 15 de García Cámara. SC1: 24,1 W/ SC2:19,3 W/ SC3: 15,9W
Potencia: 17.50kW - 63.80kW APLICACIONES. Gama de aeroevaporadores especialmente diseñados para trabajar en túneles de congelación o como abatidores de temperatura. CARACTERÍSTICAS. BATERIA. Construida en tubo de cobre de 12mm dispuestos al tresbolillo y aleta de aluminio de alta eficiencia. Separación de aleta única a 10mm. Circuito frigorífico con válvula obús en el colector de aspiración. El producto se entrega sellado, deshidratado y presurizado con carga de gas inerte. VENTILADORES. De rotor externo, trifásicos 400v 50Hz. Con protección IP44. Conectados a caja de bornes protección IP54 y con rejilla de protección acorde a normativa. Opcionalmente se pueden utilizar ventiladores con marco tubular para incrementar la flecha de aire. DESESCARCHE. Mediante resistencias eléctricas blindadas en acero inoxidable y terminales estancos, conectadas a caja de bornes con protección IP54. Opcionalmente puede suministrarse el evaporador mayor número de resistencias, potenciado, así como desescarche por agua o gas caliente. También existe la opción de resistencias eléctricas en los ventiladores. CARROCERIA. Completamente realizada en aluminio lacado en epoxi blanco. Tornillería en acero inoxidable. Los laterales están abisagrados y fijados con palomillas para su fácil y rápido acceso. Separadores entre ventiladores para evitar el efecto bypass entre ellos. Bandeja recoge aguas interior. Pies ajustables en altura. OPCIONES. Desescarche por Gas Caliente. Desescarche Potenciado. Desescarche por agua. Resistencias en las rejillas de los ventiladores. Batería con tratamiento anticorrosión. Batería adaptada para trabajar con CO2. Ventiladores con tobera para incrementar la proyección de aire.
