# Drycooler, referencia DRY801HP3F de García Cámara. Capacidad (kW): X 41,3 Y 36,8

- Propiedad del archivo: CONSTRUNARIO
- Formato: FIEBDC-3/2012
- Programa: Construnario Versión 3.51
- Fecha de los precios: 20/05/2021
- Divisa: EUR

**DRY801HP3F** u Drycooler, referencia DRY801HP3F de García Cámara. Capacidad (kW): X 41,3 Y 36,8
Potencia: 0.00kW - 0.00kW Características Batería: Construida en tubo de ½ dispuesto al tresbolillo y aletas de aluminio con separación de 2.1mm de alta efciencia. Conexiones DIN en uno o dos lados. Ventiladores: De rotor externo, trifásicos 380/415v-50Hz. con protector térmico clase F. con grado de protección IP54. Con opciones de velocidades que permite un rango muy amplio de trabajo así como de nivel sonoro. Dos potencias de motores electrónicos EC, para aquellas aplicaciones que no desean rebasar un determinado nivel sonoro. Los condensadores con ventiladores EC se suministran cableados de serie. Carrocería: Fabricada en chapa de acero galvanizado y pintada en blanco con epoxi-poliester polimerizado al horno, tornillería en acero inoxidable y anillos de sujeción en las placas laterales y separadoras de la batería donde apoya el tubo de cobre, permitiendo dilataciones y evitando la rotura por fatiga de los materiales. El condensador se suministra sobre patines de acero dispuestos estratégicamente para facilitar el transporte. Opciones • Multicircuitos • Batería con aletas (tratamiento vinílico o Blygold) • Batería Xotante • Tensiones disponibles: 400V/III/60Hz. / 230V/III/50Hz. / 230V/III/60Hz. • Ventiladores conectados a caja de bornes con protección IP54 • Difusor interno Flowgrid que reduce determinadas frecuencias sonoras
