# Evaporador inundado, referencia CUBE-CD4541AI-HT de García Cámara. SC1: 9,7 kw/SC2: 6,6 kw

- Propiedad del archivo: CONSTRUNARIO
- Formato: FIEBDC-3/2012
- Programa: Construnario Versión 3.51
- Fecha de los precios: 20/05/2021
- Divisa: EUR

**CUBE-CD4541AI-HT** u Evaporador inundado, referencia CUBE-CD4541AI-HT de García Cámara. SC1: 9,7 kw/SC2: 6,6 kw
Potencia: 6.60kW - 154.30kW GAMA CUBE. Amplia gama de evaporadores cúbicos de alto rendimiento construidos en tubo de acero inoxidable AISI 304L. APLICACIONES Alto grado de humedad en la cámara, perfectos para productos frescos. - Separación de aleta de 4.5 mm, diseñado para conservación por encima de 0ºC, para productos frescos. - Separación de aleta de 7 mm, para temperaturas negativas entre -20ºC y -30ºC, para productos congelados. - Separación de aleta de 10 mm, para muy bajas temperaturas por debajo de -40ºC y túneles de congelación. CARACTERÍSTICAS BATERÍA. Contruida en tubo de acero inoxidable AISI 304 y aletas de aluminio corrugadas con separación 4,5 mm, 7mm y 10mm. Mantienen una alta relación entre superficie primaria y secundaria permitiendo mantener un alto grado de humedad en la cámara. VENTILADORES. De motor externo, trifásico 400V 50/60Hz de diámetros 450mm, 500mm y 800mm, conectados en caja de conexiones IP54. Abisagrados para permitir el mantenimiento y limpieza interior de la batería. DESESCARCHE. Múltiples opciones: Eléctrico estsándar/Eléctrico potenciado/Resistencias eléctricas sólo en bandeja/Gas caliente/Glicol caliente por circuito independiente/Agua CARROCERÍA. Completamente realizada en aluminio lacado en blanco con polvo de epoxi-poliéster polimerizado al horno. Tornilleria en acero inoxidable. Registros laterales y bandeja de desagüe practicables mediante bisagras. Desagüe de aluminio roscado y soldado en ángulo que evita fugas, roturas y reduce el espacio en la cámara. Bandeja interior recogeaguas entre la batería y la bandeja exterior. Opcionalmente la carrocería puede suministrarse íntegramente fabricada en acero inoxidable. PRESTACIONES Las capacidades de los aeroevaporadores se dan en las siguientes condiciones para refrigerante R717 (Amoníaco): SC1 (DT=10) Tª entrada aire = 10ºC TªEvaporación = 0ºC SC2 (DT=8) Tª entrada aire = 0ºC TªEvaporación = -8ºC SC3 (DT=7) Tª entrada aire = -18ºC TªEvaporación = -25ºC SC4 (DT=6) Tª entrada aire = -25ºC TªEvaporación = -31ºC
