# Sistemas de extinción de incendios por CO2 de Fleximecan

- Propiedad del archivo: CONSTRUNARIO
- Formato: FIEBDC-3/2012
- Programa: Construnario Versión 3.51
- Fecha de los precios: 21/05/2021
- Divisa: EUR

**C1013FLE_1** u Sistemas de extinción de incendios por CO2 de Fleximecan
Fleximecan ofrece a sus clientes cilindros modulares y configuraciones de baterías cargados con el agente extintor CO2 que comprende el siguiente listado de componentes (y que también se pueden adquirir de forma individual: Válvulas de seguridad para cilindros con disparos por solenoide (mediante activación desde centralita contra incendios), por dispositivo manual o dispositivo neumático. Válvulas antirretorno y de retención para mantener presurizada la línea de disparo de los cilindros esclavos y para dirigir el flujo de descarga en una configuración de batería adecuadamente en el colector, respectivamente. Difusores para aplicación local o radial. Conductos flexibles para descarga y activación en batería. Colectores de descarga. Sistemas de pesaje. Cilindros de 26 a 80 litros, y otros componentes como son el dispositivo de descompresión de la línea de disparo neumático, el contactor de paso, el odorizador, el sistema de fijación de cilindros para baterías, estructuras metálicas para el pesaje de cilindros, etc…
