# Sistemas de extinción de incendios por químicos de Fleximecan

- Propiedad del archivo: CONSTRUNARIO
- Formato: FIEBDC-3/2012
- Programa: Construnario Versión 3.51
- Fecha de los precios: 21/05/2021
- Divisa: EUR

**C1013FLE_2** u Sistemas de extinción de incendios por químicos de Fleximecan
Para agentes extintores químicos Fleximecan tiene en su catálogo diferentes componentes preparados para los agentes HFC227 ea, HFC-23 y HFC-125, aunque solo el primero de ellos podemos servirlo cargado actualmente. Todos estos componentes con los que se pueden configurar sistemas modulares o baterías, y que también se pueden solicitar de forma individual, son: Válvulas de seguridad para cilindros con disparos por solenoide (mediante activación desde centralita contra incendios), por dispositivo manual o dispositivo neumático. Válvulas de retención para dirigir el flujo de descarga en una configuración de batería adecuadamente en el colector. Difusores para aplicación a radial a 180º y a 360º. Conductos rígidos y flexibles para descarga y activación en batería, respectivamente. Colectores de descarga. Cilindros de 26 a 80 litros, y Otros componentes como son el contactor de paso, el sistema de fijación de cilindros para baterías, etc…
