# Sistemas para supresión de incendios con agente limpio SAPPHIRE® de Fleximecan

- Propiedad del archivo: CONSTRUNARIO
- Formato: FIEBDC-3/2012
- Programa: Construnario Versión 3.51
- Fecha de los precios: 21/05/2021
- Divisa: EUR

**C1013FLE_3** u Sistemas para supresión de incendios con agente limpio SAPPHIRE® de Fleximecan
En la actualidad FLEXIMECAN distribuye los productos SAPPHIRE® marca LPG en España. Los sistemas para supresión de incendios con agente limpio SAPPHIRE® están diseñados a medida para suprimir los incendios y proteger los activos rápidamente. El sistema SAPPHIRE® contiene el revolucionario fluido para protección contra incendios 3M™ Novec™ 1230 — un agente limpio, sin olor ni color que llena los espacios protegidos, absorbe el calor mejor que el agua y se evapora rápidamente sin dañar a las personas, los activos valiosos o el medioambiente. Cilindros disponibles desde 8l a 180l en versiones de 24bar, 42bar y 70bar (SAPPHIRE PLUS).
