# Agentes inertes de extinción de incendios (INERGEN®) de Fleximecan

- Propiedad del archivo: CONSTRUNARIO
- Formato: FIEBDC-3/2012
- Programa: Construnario Versión 3.51
- Fecha de los precios: 21/05/2021
- Divisa: EUR

**C1013FLE_4** u Agentes inertes de extinción de incendios (INERGEN®) de Fleximecan
Un agente de extinción de fuego que no daña el medioambiente, no es tóxico, y está hecho a base de gas natural (nitrógeno, argón y dióxido de carbono). Se ha utilizado de forma extensiva en todo el mundo como agente gaseoso de extinción de fuego durante más de 16 años, y sigue siendo el sustituto de los halones más utilizado en el mercado hasta la fecha. INERGEN® es absolutamente seguro para las personas. Es increíblemente competitivo en precio y no ocupa mucho espacio ya que los cilindros se pueden guardar lejos del activo que se intenta proteger. En la actualidad existen cuatro tipos de sistemas INERGEN® disponibles, en función del tipo de riesgo de fuego que se trate de mitigar: IG-01: argón IG-100: nitrógeno IG-55: mezcla de argón y nitrógeno IG-541: mezcla de argón, nitrógeno y dióxido de carbono
