# Sistema de detección y extinción para cocinas industriales de Fleximecan

- Propiedad del archivo: CONSTRUNARIO
- Formato: FIEBDC-3/2012
- Programa: Construnario Versión 3.51
- Fecha de los precios: 21/05/2021
- Divisa: EUR

**C1013FLE_5** u Sistema de detección y extinción para cocinas industriales de Fleximecan
Fleximecan ha diseñado su propio sistema de detección y extinción para cocinas industriales con una innovadora válvula que es configurable tanto para extinción directa como indirecta y que cuenta con dos sistemas de activación: El primero de ellos es mediante un tubo termo-sensible, y El segundo mediante activación manual junto al manómetro indicador de presión del tubo termo-sensible. Otros valores añadidos de nuestra solución son: El sistema automático de corte de suministro de gas a las cocinas que se encuentran protegidas (de esta manera, se corta el suministro de calor a las fuentes incendiadas en el momento de la rápida extinción), y El agente extintor para fuegos de clase A, B y F que sigue la norma UNE-EN 1568-4:2000 y UNE-EN 1568-1:2000
