# Extintor de válvula empotrada para entornos agresivos de Fleximecan

- Propiedad del archivo: CONSTRUNARIO
- Formato: FIEBDC-3/2012
- Programa: Construnario Versión 3.51
- Fecha de los precios: 21/05/2021
- Divisa: EUR

**C1013FLE_6** u Extintor de válvula empotrada para entornos agresivos de Fleximecan
El extintor de válvula empotrada ha sido diseñado por Fleximecan para entornos agresivos que pueden perjudicar a los extintores convencionales de polvo ABC, ya que la válvula queda parcialmente en el interior del recipiente del extintor y totalmente protegida con la tapa que dispone el conjunto. El ámbito de aplicación de este tipo de extintores es, por ejemplo, aquellos ambientes donde se puedan proyectar partículas de forma no controlada, como son las explotaciones mineras a cielo abierto, o entornos de alto riesgo de incendio, como pueden ser instalaciones de procesamiento de petróleo y/o gas, petroquímicas, etc…
