# Tabique móvil, referencia Acustiflex de Vimetra. 44 db. Paneles sándwich de 100mm

- Propiedad del archivo: CONSTRUNARIO
- Formato: FIEBDC-3/2012
- Programa: Construnario Versión 3.51
- Fecha de los precios: 21/05/2021
- Divisa: EUR

**C1101TAB_1** m Tabique móvil, referencia Acustiflex de Vimetra. 44 db. Paneles sándwich de 100mm
Tabique móvil Acustiflex 44dB Tabique móvil modelo ACUSTIFLEX 44dB, compuestos por paneles sándwich de 100mm de espesor formados por doble tablero de aglomerado 16mm con lana de roca de 40mm y 70kg/m3 en la cámara y lámina asfáltica de 3kg/m2 en una de las caras interiores. Los módulos se unen entre sí mediante perfiles de aluminio vistos u ocultos machihembrados con bandas magnéticas y juntas de goma que garantizan la adherencia y aislamiento. Sistemas manual o semiautomático e-Move (semiautomático asistido) El tabique se ajusta contra el suelo mediante zócalo telescópico con junta de neopreno de 4mm y queda sellado contra la guía mediante junta de caucho. El ajuste con los paramentos verticales se hace mediante pieza especial de atraque fija y mecanismo telescópico lateral con banda de poliestireno de 3mm. El sistema alcanza un grado de aislamiento certificado de 44dB. e-Move de Tabimóvil es un sistema semiautomático de accionamiento de los paneles mediante servomotores alimentados por un acumulador externo sin necesidad de instalación eléctrica pudiendo funcionar incluso sin suministro eléctrico.
