# Tabique móvil Tabiflex Vidrio de Vimetra, Vidrio templado de 10mm

- Propiedad del archivo: CONSTRUNARIO
- Formato: FIEBDC-3/2012
- Programa: Construnario Versión 3.51
- Fecha de los precios: 21/05/2021
- Divisa: EUR

**C1101TAB_2** m Tabique móvil Tabiflex Vidrio de Vimetra, Vidrio templado de 10mm
Tabique móvil modelo TABIFLEX, compuestos por vidrio templado de 10mm de espesor zócalo superior e inferior de aluminio y fijado por pasador de accionamiento manual. Los paneles se ensamblan entre sí mediante juntas mixtas de plástico mientras que el ajuste contra la guía y el suelo se realiza mediante cepillos strip. El tabique cuenta con un panel abatible en uno de los extremos como elemento de ajuste y cierre que puede incorporar mecanismos y actuar como puerta de paso. Debido al formato y el peso de cada panel, este modelo se fabrica siempre con sistema de desplazamiento multidireccional.
