# Tabique móvil Compacto 70 de Vimetra. Aislamiento de 40dB

- Propiedad del archivo: CONSTRUNARIO
- Formato: FIEBDC-3/2012
- Programa: Construnario Versión 3.51
- Fecha de los precios: 21/05/2021
- Divisa: EUR

**C1101TAB_3** m Tabique móvil Compacto 70 de Vimetra. Aislamiento de 40dB
Tabique móvil modelo COMPACTO 70, compuestos por paneles sandwich de 70mm de espesor formados por doble tablero de aglomerado o DM de 16mm con cámara. Los módulos se unen entre sí mediante cajeado y perfil macho de aluminio con cepillo que asegura la unión. El tabique se ajusta contra el suelo mediante zócalo extraíble, el sellado del mismo se realiza con doble junta de EPDM superior e inferior. El ajuste con los paramentos verticales se hace mediante pieza especial de atraque fija en un extremo y mecanismo telescópico de cierre fijo en el otro extremo. El sistema alcanza un grado de aislamiento de 40dB
