# Aceite de renovación, referencia Reynovator 718 de Reynaers. Para la restauración, conservación y mantenimiento de los sistemas de aluminio - de Reynaers

- Propiedad del archivo: CONSTRUNARIO
- Formato: FIEBDC-3/2012
- Programa: Construnario Versión 3.51
- Fecha de los precios: 24/08/2020
- Divisa: EUR

**REYNOVAT** u Aceite de renovación, referencia Reynovator 718 de Reynaers. Para la restauración, conservación y mantenimiento de los sistemas de aluminio - de Reynaers
ReynoVator es un aceite de renovación todo-en-uno de aceite para los perfiles de aluminio. Este producto de limpieza especial es perfecto para la restauración, conservación y mantenimiento de los sistemas de aluminio ya instalados (lacado y anodizado). Protege sus perfiles de la oxidación, añade brillo y restaura su capa protectora.
